# Mensa Kronau
Angebotsaufforderung (GAEB DA XML 3.2, DA83)
Projekt: 606
Währung: EUR
Vergabeart: Beschränkte Ausschreibung
Erstellt mit: GXML Toolbox V3.3 R20200224, ORCA AVA 23.2.0 - Professional Edition 23.02.00, 31.07.2020

## Baubeschreibung
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
Die Gemeinde Kronau beabsichtigt den Bau einer Mensa auf dem bestehenden Schulgelände
der Erich Kästner Schule Kronau in der Hebelstraße 1 in 76709 Kronau.

Ortsbeschreibung
Kronau ist eine moderne Wohngemeinde zwischen den Zentren der Regionen mittlerer
Oberrhein und Rhein-Neckar. Der Ort ist über die eigene Ausfahrt der Autobahn schnell
zu erreichen. In Ost-West-Richtung bindet die Landstraße L555 / Bundesstraße B 292
die Gemeinde an die Bundesstraße B 36 und die B 3
an. Das Baufeld kann direkt über die Hebelstraße bzw. die Jahnstraße angefahren
werden.

1. Gebäudebestand
Der Neubau der Mensa wird an den Gebäudeteil G angebaut. Dieser wurde im Jahr
2003 als zweigeschossiges Flachdachgebäude errichtet.

2. Art und Umfang der Maßnahmen
Bei dem Neubau der Mensa handelt es sich um einen 1-geschossigen Erweiterungsbau
mit unmittelbarer Verbindung zum bestehenden Gebäude "G". Der Speisesaal wird im
Neubau untergebracht, Mensaküche und Anlieferung in Teilen des bestehenden Gebäude "G".
Hierzu wird die nördliche Fassade und Räume im Erdgeschoss zurückgebaut und der Mensa
zugeordnet. Erschlossen wird die Mensa über den östlichen Eingang, die Anlieferung der
Küche erfolgt westlich über den neu geschaffenen Zugang an der Stirnseite des Bestandsbaus.
Im Obergeschoss des Gebäudeteil G werden zur Herstellung neuer Fluchtwege Öffnungen
hergestellt sowie eine Fluchttreppe aus Stahl errichtet.

2.1 Rohbau
Durch den vorhandenen Baugrund ist es erforderlich, den Neubau auf einer Brunnengründung
zu errichten. Ab einer Tiefe von etwa 2,50 m ist mit gut tragfähigen Sanden und Kiesen zu
rechnen. Die Arbeiten zu den Brunnengründungen werden von einem geotechnischen Sachverständigen überwacht. Um einen hydraulischen Grundbruch zu verhindern, müssen diese als verrohrte Greifbohrungen mit Wasserauflast gebohrt werden. Um das Baufeld zur Herstellung der Brunnenfundamente für Kettenfahrzeuge befahrbar zu machen muss eine Tragschicht mit Trennvlies eingebaut werden. Da die im Planum freigelegten Böden wasser- und frostempfindlich sind, müssen das einbringen der Tragschicht schnellstmöglich nach dessen Freilegung erfolgen. Die Schichten sind in Vorkopfschüttung einzubringen.
Auf den Brunnenfundamenten werden Streifenfundamente gegründet, die dann die Bodenplatte tragen.
Der Rohbau gestaltet sich als Stahlbetonkonstruktion bestehend aus Stahlbetonaußenwänden (240 mm), Stahlbetoninnenstützen (d=200 mm) und Unterzügen. Diese nehmen zum einen über den Öffnungen der Pfosten-Riegel-Fassade und zum anderen über den Innenstützen die Last der Betondachdecke auf.

Am Übergang zum Bestand wird die vorhandene Pfosten-Riegel-Fassade zurückgebaut. Die entstehenden Öffnungen werden ausgemauert bzw. mittels Stahlstützen und Trägern abgefangen. Des Weiteren werden für die Leitungen der neuen Lüftungsanlage, die auf dem Flachdach des Bestandsgebäudes positioniert sind,
 Deckendurchbrüche notwendig.

2.2 Ausbau
Neubau
Die Außenwände erhalten ein 16 cm starkes Wärmedämmverbundsystem (Wärmeleitgruppe 035) aus Mineralwolle und werden bis auf die Unterkante der Streifenfundamente gedämmt. Auf der Innenseite werden die Wände verputzt und gestrichen. Die Bodenplatte wird auf der Oberseite mit 2 x 50 mm Polysterolhartschaumplatten (Wärmeleitgruppe 035) gedämmt und erhält einen Kalziumsulfat-Fließestrich (65 mm). Als Bodenbelag werden Fliesen mit einer Rutschhemmung R9 verbaut.
Das Dach erhält eine punktentwässerte Mineralwolldämmung (Wärmeleitgruppe 040). Hochpunkt 270 mm, Tiefpunkt 140 mm. Die Attika wird mit min. 60 mm Mineralwollplatten (Wärmeleitgruppe 040) gedämmt. Das Flachdach wird begrünt. Als Dachbekleidung wird eine Akustikdecke abgehängt.

Bestand
Die vorhandenen Boden- und Deckenbeläge sowie die Fassaden werden in den Bereichen der Mensaküche zurückgebaut. Der bestehende Estrich wird erhalten. Die Innenwände werden als Trockenbaukonstruktionen ausgeführt und gefliest. Die Bodenfliesen werden entsprechend den Anforderungen an die Rutschhemmung für Spülküchen und Ausgabeküche R12 V4, Kühlraum R12, Toiletten, Waschräume, Lagerräume und Anlieferung R10, in den Küchen werden Hohlkehlsockel eingebaut, die übrigen Bereiche der Küche erhalten normale Sockelfliesen. Ebenfalls werden im Bereich der Spülküche sowie der Ausgabeküche eine säurebeständige Abdichtung incl. Epoxidharzfugen ausgeführt. Die Decke wird ebenso wie im Bestand abgehängt jedoch unter Berücksichtigung der Hygienevorschriften.

2.3 Öffentlich-rechtliche Maßnahmen
Für den Erhalt der Betriebserlaubnis des Gebäudeteils "G" ist aus brandschutzrechtlichen Gründen (zweiter Rettungsweg) die Errichtung einer Außentreppe erforderlich.

Baubetriebliche Hinweise
Ausführungszeiten
BA1 09.11.2020 bis 20.11.2020
BA2 07.12.2020 bis 11.12.2020

Die Ausführung der Metallbauarbeiten erfolgt in 2 Bauabschnitten. Der erste Bauabschnitt beinhaltet den Einbau der Pfosten-Riegel-Fassaden sowie die Türen im Neubau.
Nach dem herstellen der Türöffnungen  im Bestand können im 2 Bauabschnitt die Türen im Bestand eingebaut werden. Das Aufmaß kann im BA1 ab dem 21.09.2020, im BA 2 26.10.2020 erstellt werden. Als außenliegenden Sonnenschutz erhält die Pfosten Riegel-Fassade eine Fassaden-Markiese.

## Angaben des Bieters
Angaben des Bieters

Als Planungsgrundlage wurde das Profilsystem SCHÜCO sowie Geze genutzt.
Dem Bieter wird freigestellt, zu der ausgeschriebenen Konstruktion
gleichwertige Konstruktionen anzubieten.
Zur Gewährleistung einer umfassenden Kompatibilität sowie zur
Minimierung der Ansprechpersonen wird Wert darauf gelegt, dass alle
Konstruktionen von einem Systemhersteller stammen.
Zur Prüfung der Gleichwertigkeit der angebotenen mit der vorgegebenen
Konstruktion sind Detailzeichnungen aller betreffenden Punkte, Muster
und System-Prüfzeugnisse vorzulegen.
Fehlen die Angaben, kann es zum Ausschluss vom Wettbewerb kommen.

Fabrikat/System ausgeschrieben angeboten

Türen : Schüco AD UP 75
Angebotenes Fabrikat: ǀ__________ǀ

Türen : Geze Slimdrive SL NT- FR
Angebotenes Fabrikat: ǀ__________ǀ

Warmfassade : Schüco FWS 50.HI
Angebotenes Fabrikat: ǀ__________ǀ

Glaslieferant : ǀ__________ǀ

Nachfolgende Abfragen von Kriterien dienen der Vergleichbarkeit der
angeboten Leistungen und sind
durch Zertifikate und Nachweise zu belegen.

Systemgeprüfter Übergang Kalt-Warm-Fassade

Pfosten, nach GUV / Schulbaurichtlinie mit Radius > 2 mm und
integrierter reversierbarer Kabelführung.

Nachweis: Uw bzw. Ucw, Uf-Werte der Profile und Ug- Wert des Glases

Zertifikat eines unabhängigen Prüfinstitutes zur Beglaubigung des
errechneten U-Wertes

Eingesetzte integrierte Fluchttürsicherung / Kindergartenlösung, incl.
Baumuster Prüfbescheid

Prüfzeugnis: Fluchttüren DIN EN 179 / 1125 bis 3 m

Bei Pfosten-Riegel-Fassaden müssen vom DIBT zugelassene (abZ)
T-Verbindungen und Klemmverbindungen eingesetzt werden.

Die Falzgründe der Fassadenkonstruktion sind überlappend, es können 3
wasserführende Ebenen ausgebildet werden.

Firma / Stempel ________________________________________

Unterschrift _________________________________________

Datum ____________________den___________________

## Zusätzliche Technische Vertragsbedingungen
Zusätzliche Technische Vertragsbedingungen

Art und Umfang der Leistung
Gegenstand dieser Ausschreibung sind Metallbauarbeiten. Die Leistung
umfasst die Herstellung, die Lieferung und die Montage von
Aluminium-Bauelementen.

Zusätzlicher Gegenstand dieser Ausschreibung sind die
Verglasungsarbeiten.
Die Leistung umfasst die Lieferung, das Einsetzen und das Abdichten
aller Glasscheiben und Ausfachungen.

Hinweis zu aufgeführte Normen etc.:
Alle aufgeführten Normen, Vorschriften, Gesetze gelten wenn nicht anders
in den Texten vermerkt in der zum Vertragsschluss gültigen Fassung.

## Vereinfachte Schreibweise
Vereinfachte Schreibweise
AG = Auftraggeber
AN = Auftragnehmer (Bieter)

Konstruktionssystem
Der Ausschreibung liegen die Konstruktionsmerkmale der
Schüco-Aluminium-Konstruktionen zugrunde. Die Profil-, Zubehör-,
Dichtungs- und Beschlagauswahl muss nach den gültigen Unterlagen des
jeweiligen System-Herstellers erfolgen.

Angaben zur Leistungsbeschreibung
Grundlage des Angebotes ist das vorliegende Leistungsverzeichnis
einschließlich der Vorbemerkungen.

Qualitätssicherung
Gemäß der Bauproduktenverordnung muss für jedes nachfolgend beschriebene
Bauprodukt, das von einer harmonisierten Norm erfasst ist oder das einer
Europäisch Technischen Bewertung entspricht, eine Leistungserklärung, in
Bezug auf dessen wesentliche Merkmale (Anhang ZA der harmonisierten
Norm) vorliegen. Alle für den Verwendungszweck im Mitgliedstaat
geforderten wesentlichen Merkmale sind in der Leistungserklärung
anzugeben.
Weiterhin können nach Landesbauordnung die Bauprodukte zusätzlich mit
einer Bestätigung ihrer Übereinstimmung mit den technischen Regeln, den
allgemeinen bauaufsichtlichen Zulassungen, den allgemeinen
bauaufsichtlichen Prüfzeugnissen oder den Zustimmungen im Einzelfall
ausgestattet werden.

Für die Auftragsabwicklung gelten
VOB/B (Allgemeine Vertragsbedingungen für die Ausführung von
Bauleistungen).
VOB/C (Allgemeine Technische Vertragsbedingungen für Bauleistungen).

Baumaße
Das Aufmaß ist vom AN grundsätzlich eigenverantwortlich am Bau zu
nehmen.
Fordert der AG, dass die Konstruktionen schon zu einem Zeitpunkt zur
Montage bereitstehen müssen, der ein vorheriges Aufmaß unmöglich macht,
so sind unter Berücksichtigung der Bautoleranzen nach DIN die
Fertigungsmaße mit dem AG zu vereinbaren.

Werk und Montageplanung
Vor Fertigungsbeginn hat der AN sämtliche für die Detailklärung, Prüfung
und Herstellung erforderlichen Zeichnungen, Planungen, Nachweise,
Details, etc. zu liefern.
Aus den Darstellungen müssen Konstruktion, Maße, Einbau, Befestigung und
Bauanschlüsse der Bauteile sowie die Einbaufolge erkennbar sein (DIN
18360, Zif. 3.1.7). Grundsätzlich sind die Darstellungen in Zeichnungen,
Maßstab mind. 1:50 und in 3-facher Ausfertigung, zu liefern.

Toleranzen
Aus dem RAL Leitfaden zur Montage: 2014-03, Ziffer 3.1.2, Nr. 15, Seite
32 sind projektspezifische Toleranzen zur Montage festzulegen.

## Aluminium
Aluminium
Es sind stranggepresste Aluminium-Profile der Legierung EN AW 6060 und
EN AW 6063 in Eloxalqualität nach DIN EN 755 und DIN EN 12020 zu
verwenden.
Für anodisierte Aluminium-Bleche in Eloxalqualität ist die Legierung
AlMg 1, halbhart, (EN AW 5005A) zu verwenden.
Der AN hat sicherzustellen, dass die von ihm angebotenen und
verarbeiteten Aluminiumbauteile von Lieferanten stammen, die der A/U/F
Initiative, Recycling im Bausektor, angehören, oder einen gleichwertigen
schlüssigen produktspezifischen Recyclingprozess (PRP) nachweisen
können. Es ist sicherzustellen dass Produktionsabfälle und demontierte
Elemente (Sanierungsbau) aus Aluminium dem Verwertungsprozess, für die
Herstellung von Fenster- und Fassadenprofilen, zurückgeführt werden.
In diesem Zusammenhang ist die Veröffentlichung des Gesamtverbandes der
deutschen Aluminiumindustrie e.V., Aluminium im Bauwesen, "An die
Zukunft denken - mit Aluminium bauen", Grundlage der v.g. Forderung.
Es muss ein nachweisbarer produktspezifischer Recyclingprozess für eine
Nachhaltigkeitsbewertung (EPD = Environmental Product Declaration) als
Grundlage für Gebäudezertifizierungssysteme (LEED Leadership in Energy
and Environmental Design, DGNB Deutsche Gesellschaft für nachhaltiges
Bauen, BNB Bewertungssystem nachhaltiges Bauen) beigebracht werden um
einen optimalen Ressourceneinsatz zu gewährleisten.
Auf Anforderung des AG hat der AN über die Einhaltung der v.g.
Forderungen projektbezogene Bescheinigungen des Herstellers bzw.
Prüfzeugnisse und Nachweise vorzulegen.

Stahl
Stahlteile (Anker-, Unterkonstruktionen, geschweißte Konstruktionen,
etc.) sind in feuerverzinkter Ausführung vorzusehen. Stahlbleche sind
verzinkt auszuführen.
Die Nachbesserung von Fehlstellen, Beschädigungen, sowie das
Nacharbeiten von etwaigen Schweißstellen hat entsprechend DIN EN ISO
1461 zu erfolgen.

Edelstahl
Verankerungselemente und -mittel, die einem Korrosionsangriff ausgesetzt
und für Wartungen nicht zugänglich sind, z. B. Befestigungs- und
Verankerungskonstruktionen von vorgehängten Fassaden (Kaltfassaden),
sowie alle Verbindungsteile sind grundsätzlich aus rostfreiem Edelstahl
herzustellen.
Als Verankerungs-, Verbindungs- und Befestigungselemente dürfen, ohne
besonderen Korrosionsschutznachweis gemäß DIN 18516-1, nur nichtrostende
Stähle bzw. Stähle gemäß der allgemeine bauaufsichtlichen Zulassung
"Z-30.3-6" vom 22. April 2014 der Informationsstelle Edelstahl Rostfrei,
verwendet werden.
Weiterhin ist sicherzustellen, dass unter Spannung stehende Bauteile,
besonders wenn sie legiert sind, in uneingeschränkter Festigkeit zu
keiner Spannungskorrosion oder anderweitiger interkristalliner oder auch
anderweitig wirksam werdender Zersetzung im Alterungsprozess neigen.
Auf Anforderung des AG hat der AN über die Einhaltung der v. g.
Forderungen projektbezogene Bescheinigungen des Herstellers bzw.
Prüfzeugnisse und Nachweise vorzulegen.

Zusammenbau unterschiedlicher Werkstoffe
Beim Zusammenbau unterschiedlicher Werkstoffe muss gewährleistet sein,
dass keine Kontaktkorrosion und keine andere ungünstige Beeinflussung
entstehen kann. Es sind Zwischenlagen aus Kunststofffolie oder dgl.
vorzusehen.

Systembeschreibung
Die Angaben der formalen Profilabmessungen (Bautiefen und
Ansichtsbreiten von außen) und der Konstruktionsmerkmale sind zu
berücksichtigen.
Bei Widersprüchen geht die Leistungsbeschreibung in den jeweiligen
Positionen den Vorbemerkungen vor.

## Profilauswahl
Profilauswahl
Bei wärmegedämmten Profilen sind nur solche zulässig, bei denen die
Innen- und Außenschalen durch Wärmedämmprofile durchgehend kraft- und
formschlüssig miteinander verbunden sind.
Die Profile müssen die auftretenden Beanspruchungen gemäß DIN EN 1990
nach DIN EN 1991 incl. der zugeordneten nationalen Anhängen sicher
abtragen. Die dabei zwischen Innen- und Außenschalen auftretenden
Schubkräfte müssen vom Verbund zuverlässig übertragen werden. Die vom
System-Hersteller angegebenen wirksamen Trägheitsmomente (Ix) sind,
unter Berücksichtigung der DIBT Richtlinie für thermisch getrennte
Profile, für die Auswahl zu berücksichtigen.
Das Prinzip der Wärmedämmung ist für die gesamte Konstruktion
einzuhalten.
Alle Verbundprofile der Fenster, und Türsysteme sind mindestens als
Dreikammersystem (zwei Hohlprofile plus Verbundzone) auszuführen.
Der Verbund der Profile muss ohne zusätzliche Abdichtung wasserdicht und
wasserbeständig sein. Der Falzgrund der Profile muss absolut
glattflächig ausgebildet sein (auch die Verbundzone), so dass anfallende
Feuchtigkeit immer in die tiefste, außenliegende Ebene (Rinne) des
Falzes abgeführt wird, ohne dass hierfür zusätzliche Drainagekanäle
hergestellt werden müssen. Die Belüftung des Falzgrundes bei
Isolierverglasungen muss nach den Richtlinien der Isolierglas-Hersteller
erfolgen.

Profilverbindungen
Eckverbinder müssen in ihrem Querschnitt den inneren Profilkonturen
entsprechen. Bei den Gehrungen ist auf eine einwandfreie Verklebung der
Gehrungsfläche zu achten. Auch an den T-Stößen ist das Einsickern von
Wasser in die Konstruktion - durch entsprechende Füllstücke mit
dauerelastischer Abdichtung - zu verhindern.
Bei wärmegedämmten Profilen muss die Dämmwirkung auch im Eck- und
T-Verbinderbereich voll erhalten bleiben.

Flügeldichtungen
Die Dichtungen müssen auswechselbar sein.
Für Dreh-, Drehkipp- und Stulp-Fenster ist eine Mitteldichtung
vorgeschrieben.

Entwässerung der Konstruktion
Falze und Profilnuten, in die Niederschlag und Kondenswasser eindringen
können, müssen nach außen
entwässert werden. Sichtbare Entwässerungsschlitze sind mit Kappen
abzudecken.
Entwässerung, Dampfdruckausgleichsöffnungen
Entwässerung:
Gemäß DIN 18055 muss sichergestellt sein, dass in die Rahmenkonstruktion
eingedrungenes Wasser unmittelbar und kontrolliert abgeführt wird, um
Schäden am Fenster und am Baukörper zu vermeiden.
Die Entwässerungsöffnungen zur Außenseite sollen einen
Mindestquerschnitt von 5x20 mm haben. Der Abstand der Öffnungen
untereinander soll bei diesem Mindestquerschnitt nicht mehr als 600 mm
betragen.

## Beschläge Türen
Beschläge Türen
Für die jeweiligen Anforderungen der Türen, sind die einzusetzenden
Türbänder und Beschläge in ihrer Grundausstattung in den
Leistungspositionen beschrieben.
Die Ausführung und die Anordnung der Türbänder ist unter
Berücksichtigung der Lastannahmen nach den Bemessungstabellen des
System-Herstellers vorzusehen.
Die Stulpbleche der einzusetzenden Schlösser und die Schließbleche
müssen aus Edelstahl bestehen.

Zubehörteile wie Zylinder-Rosetten, Drückerstifte, Dichtstücke,
Befestigungszubehör und Fußpunktabdichtungen werden in den folgenden
Beschreibungen nicht besonders erwähnt; diese Zubehörteile sind jedoch
in jedem Fall mitzuliefern.

## Verglasung
Verglasung
Die nachfolgende Beschreibung stellt eine allgemeine Regelung für die
Lieferung und das Einsetzen der Verglasung in Bauelementen dar.
Die in den Positionsbeschreibungen angegebenen Abmessungen beziehen sich
auf die Außenmaße der Bauelemente. Die Kosten für die Ermittlung der
Glasmaße sind in die Angebotspreise einzurechnen, eine gesonderte
Vergütung erfolgt hierfür nicht.
Zum Lieferumfang der Verglasungsarbeiten gehören alle hierfür
erforderlichen Dichtungen und deren Einbau, einschließlich der dicht
auszuführenden Eckausbildungen und Stöße. Weiterhin mitzuliefern sind
alle erforderlichen Dichtstoffe, Glasauflager und Klotzungsbrücken.
Die Dicken der Einzelscheiben sind unter Berücksichtigung der
Scheibengrößen und der Lastannahmen nach den Bemessungstabellen des
Glas-Herstellers zu ermitteln.

Technische Richtlinien des Instituts des Glashandwerks für
Verglasungstechnik und Fensterbau, Hadamar (IGH)
DIN 18545 Abdichten  von Verglasungen mit Dichtstoffen
Richtlinie VE-06/01: Beanspruchungsgruppen für die Verglasung von
Fenstern vom Institut für Fenstertechnik e.V., Rosenheim

Die Verglasungen sind gemäß  den "Glasbemessungs- und
Konstruktionsregeln" nach DIN 18008-1 bis -5 und DIN 18545
"Anforderungen an Glasfalze und Verglasungssysteme" unter
Berücksichtigung der EN 12488 (Verklotzung) auszuführen.

Die Glaskanten der beschriebenen Gläser sind nach DIN 1249-11,
auszuführen.

## Ausfachungen
Ausfachungen
Für die Lieferung und den Einbau von Ausfachungen gilt sinngemäß die im
Abschnitt Verglasung näher beschriebene Regelung.
Die in der nachfolgenden Beschreibung der Paneele gemachten Angaben zu
den einzusetzenden Werkstoffen und deren Querschnitt sind formale
Mindestanforderungen. Die in den "ZTV" gemachten Angaben zum
Wärmeschutz, Schallschutz, Brandschutz und zur Angriffs- und
Durchschusshemmung, sowie die für diese Bereiche geltenden DIN-Normen
sind zu berücksichtigen.

Der Dämmkern der Paneele ist in jedem Fall in druckfester Ausführung
und/oder mit einem druckfesten Einleimer auszuführen. Die
anwendungsbezogenen Anforderungen an die Wärmedämmstoffe und die
entsprechende DIN EN des Bezeichnungsschlüssels sind gemäß der DIN V
4108-10 auszuwählen. Die Klassifizierung des Brandverhaltens und die
Eingruppierung erfolgt nach der DIN EN 13501, bei Schäumen ist die
Klasse E zu berücksichtigen, bei Mineralwolle Klasse A1. Kommt als
Dämmkern Mineralwolle zur Ausführung, so ist diese in stehender Faser
und mit zusätzlicher mechanischer Sicherung gegen Absacken zu
verarbeiten.
Der Werkstoff des druckfesten Einleimer richtet sich nach der Vorgabe
des yp W(mk) des Abstandshalter.

Die beschriebenen Paneele müssen nach den allgemein anerkannten Regeln
der Technik dampfdiffusionsdicht ausgebildet sein. Durch konstruktive
Maßnahmen muss verhindert werden, dass eine Durchfeuchtung sowie eine
mechanische Zerstörung des Dämmstoffes eintritt.
Die Oberflächenveredelung der Aluminium-Verbundpaneele ist, wenn in den
Positionsbeschreibungen nicht anders angegeben gemäß der Beschreibung in
den "ZTV" auszuführen.

## Einbau der Elemente
Einbau der Elemente
Die Verankerungen der Elemente sind so auszuführen, dass alle aus
horizontaler und vertikaler Richtung auftretenden Kräfte und Lasten
kraftschlüssig und mit den vorgeschriebenen Sicherheitsreserven auf den
Baukörper übertragen werden.
Bewegungen des Baukörpers und Dehnungen der Elemente müssen aufgenommen
werden, ohne dass hieraus Belastungen auf die Konstruktion übertragen
werden.
Die Montage der Aluminium-Bauelemente muss flucht- und lotrecht
erfolgen. Die horizontalen Einbauebenen sind nach den Meterrissen
einzumessen, die in jedem Geschoss durch den Auftraggeber anzubringen
sind.
Alle zur Montage erforderlichen Befestigungsmittel sind in die
Einheitspreise mit einzukalkulieren.
Befestigungs- und Verbindungsmittel - wie Schrauben, Bolzen und Dübel -
müssen entsprechend dem jeweiligen Verwendungszweck und gemäß den
Anforderungen ausgewählt werden. Bei der Auswahl sind die hierfür
gültigen Normen und den allgemein anerkannten Regeln der Technik zu
berücksichtigen und zu befolgen.
Es kommen nur bauaufsichtlich zugelassene Dübel zur Ausführung.
Sämtliche Befestigungsteile, die der Witterung ausgesetzt sind bzw. in
hinterlüfteten Bereichen liegen, sind aus Edelstahl zu fertigen.
Sämtliche Anschlüsse und Abdichtungen an angrenzende Bauteile sind in
die Einheitspreise einzukalkulieren.
Die Anschlüsse müssen den bauphysikalischen Anforderungen gerecht
werden. Das heißt, Anforderungen aus Wärmeschutz, Feuchteschutz,
Schallschutz und Fugenbewegung sind zu berücksichtigen.
Der Meterriss ist, gemäß dem RAL Leitfaden zur Montage 2014-03
Ziffer3.1.2, Nr. 15 Seite 32, in jedem Stockwerk nicht weiter als 10
Meter von jedem Einbauort einer nachfolgend beschriebenen Leistung
angeordnet.

Abdichtung zum Baukörper
Erforderliche Dichtungsprofile sind aus EPDM einzusetzen. Sie müssen in
Beschaffenheit, Abmessung und Gestaltung dem vorgesehenen
Verwendungszweck entsprechen. Ihre elastischen Eigenschaften müssen im
vorkommenden Temperaturbereich den Anforderungen genügen.
Für Versiegelungen sind elastisch bleibende Dichtstoffe auf Silikon-
oder Polysulfidbasis zu verwenden. Die Versiegelung muss unter
Berücksichtigung der konstruktiven Gegebenheiten innerhalb der
vorkommenden Temperaturbereiche an den anschließenden Bauteilen so
haften, dass sie - unter Berücksichtigung der zulässigen
Dehnungsbewegungen der Bauteile - nicht von den Haftflächen abreißt.
PVC-Profile dürfen nicht mit bitumenhaltigen Stoffen in Verbindung
kommen. Bei der Abdichtung von Anschlussfugen mit elastischen
Dichtstoffen sind die DIN 18540 und die Verarbeitungs-Richtlinien des
Herstellers zu befolgen.
Bei Abdichtung der Bauteile zum Baukörper mit Bauabdichtungsfolien ist
die Auswahl nach deren Eigenschaften, geringe bzw. hohe
Dampfdurchlässigkeit, entsprechend den jeweiligen Anforderungen
vorzunehmen. Wird die Bauabdichtungsfolie verklebt, so müssen die
Klebeflächen frei von Verunreinigungen und Fremdstoffen sein. Die
Angaben des Herstellers sind zu beachten.

Feuchtigkeitsschutz
Bei der Wärmedämmung eines Bauteils ist stets darauf zu achten, dass die
dampfdichten Materialien auf der warmen Seite und die dampfdurchlässigen
auf der kalten Seite angebracht werden. Baukörperanschlüsse sind
fachgerecht abzudichten.
Die Abdichtung der Fenster-, Tür- und Fassadenelemente zum Baukörper ist
mit Bauabdichtungsfolien bzw. abgekanteten Blechprofilen einschl.
geeigneter dauerelastischer Versiegelungen inkl. Vorfüller zu
angrenzenden Bauteilen herzustellen.
Lage und Anordnung von Dampfsperren und Folien müssen wärme- und
feuchttechnischen Erfordernissen entsprechen.
Alle Flächen der Fassade müssen so entkoppelt, gedämmt und abgedichtet
werden, dass an keiner Stelle (Flächen, Ecken, Randbereiche,
Deckenbereiche und Fußpunkte etc.) unzulässiges Tau- bzw.
Kondensatwasser anfällt.
Zur Vermeidung von Tauwasser- und Schimmelpilzbildung auf raumseitigen
Bauteiloberflächen darf die raumseitige Oberflächentemperatur von 12,6°
C gemäß DIN 4108 bezogen auf 20° C Rauminnentemperatur und -5° C
Außentemperatur, bei einer korrespondierenden Raumluftfeuchte von 50%
nicht unterschritten werden.
Die Mindestforderungen zur Vermeidung von Schimmelpilzbildung im Bereich
von Wärmebrücken sind gemäß DIN 4108 einzuhalten.
Soweit die Anschlussausbildungen entsprechend dem Beiblatt 2 zur DIN
4108 ausgeführt werden, ist kein gesonderter Nachweis erforderlich.
Für alle abweichenden Konstruktionen müssen die Mindestanforderungen
nachgewiesen werden.

Die bauphysikalischen Einwirkungen durch das Raumklima und das
Außenklima sind zu berücksichtigen. Die Anschlüsse zum Baukörper müssen
den Anforderungen aus Wärme-, Schall- und Feuchteschutz gerecht werden.

Die Anforderungen an die Anschlussfugenausbildung sind in DIN 4108-7,
DIN 4109 sowie DIN 18355 enthalten.
Für nähere Informationen wird der Leitfaden zur Montage der
RAL-Gütegemeinschaften Fenster und Haustüren, Frankfurt a. M. empfohlen.

Die Anschlussfugenabdichtung vom Baukörper zum Element zur kalten
Außenseite, sowie zur warmen Innenseite, ist entsprechend der
Anforderungen aus dem Wärmeschutznachweis gemäß Energieeinsparverordnung
(EnEV) für Bauanschlüsse auszuführen.

Die nachfolgend spezifizierten Folien dienen als Elementabdichtungen.
Folien sind vor Erstellung der Außenschale anzubringen.
Materialdicke: 0,75 mm
Folienbreite seitlich: ca. 250 mm
Folienbreite oben: ca. 250 mm
Folienbreite unten: ca. 250 mm

Sollten bedingt durch den Verwendungsort oder Art der Bauteile ein
andere Funktion hinsichtlich der Beschaffenheit und Ausführung der
Folien gefordert sein, wird dieses gesondert beschrieben.

## Verankerung Fenster / Tür
Verankerung Fenster / Tür
Die Verankerung von Fenster- und Türwänden hat gemäß DIN 18360 und den
örtlichen Gegebenheiten statisch ausreichend zu erfolgen.
Der Leitfaden zur Montage der RAL-Gütegemeinschaften Fenster und
Haustüren, Frankfurt a. M, Stand 2014-03, Ziffer 3.1.2, Nr.7 Seite 23
ist zu berücksichtigen.

## Verankerung Glas-Aluminium-Warmfassade
Verankerung Glas-Aluminium-Warmfassade
Die Verankerung der Fassadenpfosten erfolgt mittels zum System
gehörender, toleranzausgleichender Konsolen aus Aluminium.

Diese Konsolen werden jeweils in den Kopf und/oder Fußpunkten
beziehungsweise an den Zwischendecken der Fassade angeordnet. Sie sind
je nach Anforderung als Los- oder Festpunktaufhängung auszubilden.

Konstruktiv sind die Konsolen so auszubilden, dass sie eine
zwängungsfreie Dilatation der Fassade gewährleisten. Gleichermaßen
müssen Formänderungen des Baukörpers wie z.B. Deckendurchbiegungen
ausgeglichen werden.

Die Befestigung der Konsolen am Baukörper erfolgt mittels
Befestigungsmitteln aus Edelstahl und entsprechend ihrem speziellen
Verwendungszweck angepassten und bauaufsichtlich zugelassenen Dübeln.

Alle Bauteile der Fassadenbefestigung müssen so ausgebildet sein, dass
sie die auf die Fassade einwirkenden Kräfte sicher aufnehmen und auf das
Tragwerk des Baukörpers übertragen.

## Oberflächenbehandlung, Farb-Beschichtung (Pulver)
Oberflächenbehandlung, Farb-Beschichtung (Pulver)
Die Beschichtung der Aluminium-Profile und/oder -Bleche muss mit GSB
International und/oder QUALICOAT gütegesicherten Pulver auf
Polyesterbasis in einer Schichtdicke von mindestens 50 µm / bzw. nach
Vorgaben des Nasslackherstellers, erfolgen. Der ausführende
Beschichtungsbetrieb muss Inhaber des Gütezeichens der GSB International
("Gütegemeinschaft für die Stückbeschichtung von Bauteilen aus
Aluminium", Franziskanergasse 6, D-73525 Schwäbisch Gmünd) oder des
Gütezeichens der QUALICOAT (Verband für die Oberflächenveredelung e.V.
(VOA) Laufertormauer 6, 90403 Nürnberg) sein.

Farbbestimmung Metallbauarbeiten
Farbton außen: RAL nach Wahl des AG (außer Intensiv-, Metallic- und
Perlglimmerfarben)
Farbton innen: RAL nach Wahl des AG (außer Intensiv-, Metallic- und
Perlglimmerfarben)

Türbänder: C-0
Betätigungen/Handhaben Türen: Inox (Edelstahl)

Der endgültige Farbton wird nach Auftragserteilung bekannt gegeben.
Die Palette der zur Wahl stehenden Farbtöne ist auf die obige Farbkarte
eingegrenzt.
Alle Profile erhalten den gleichen Farbton.

## Technische Vorgaben und bauphysikalische Anforderungen
Technische Vorgaben und bauphysikalische Anforderungen
Soweit in den Leistungsbeschreibungen für einzelne Positionen keine
anderen Angaben erfolgen, gelten die nachstehenden Vorgaben:

## Anforderungen an die Bauteile
Anforderungen an die Bauteile
Die entsprechenden Nachweise sind nach Aufforderung durch den AG diesem
in schriftlicher Form vorzulegen. Der AN hat im Rahmen seiner
EG-Konformitätserklärung die Übereinstimmung seines Produkts mit den
jeweiligen Anforderungen nach DIN EN zu erklären.

Die nach genannten Werte beziehen sich auf Standardelemente.
Gegebenenfalls können andere Elementformen/Öffnungsvarianten oder
Profilkombinationen abweichende Klassifizierungen haben.

Anforderungen an Vorhangfassaden nach DIN EN 13830

Die max. Durchbiegung der Fassadenteile ist auf L/200 bzw. 15 mm
begrenzt.
Die Eigenlast ist nach DIN EN 1991-1-1 zu bestimmen.

Fassadenelement: Ucw 1,1 W/(m²K)
Pfosten- Riegelkombination: Uf 1,5 W/(m²K)
Glaswerte nach DIN EN 673: Ug 0,7 W/(m²K)
Gesamtenergiedurchlässigkeit: g £ 49 %
Isolierglas-Abstandshalter: yg 0,034 W/(mK)

Luftdurchlässigkeit nach EN 12153 Klassifizierung: AE
Schlagregendichtigkeit nach EN 12155 Klassifizierung: RE1200
Stoßfestigkeit, Belastung von außen, DIN EN 14019 Klassifizierung: E 5
Widerstand gegen Windlasten EN 12179 Klassifizierung Warmbereich: ±2.000
Pa
Widerstand gegen Windlasten EN 12179 Klassifizierung Kaltbereich: ±1.000
Pa

Schallschutz der Elemente nach VDI-Richtlinie 2719 Schallschutzklasse:
II

Der Gesamtenergiedurchlassgrad und der Lichttransmissionsgrad sind
objektbezogen über die CE-Kennzeichen der Verglasung nachzuweisen.

## Lastannahmen
Lastannahmen

Winddruck auf  Außenbauteile nach DIN EN 1991-1-4 incl. der nationalen
Anhänge
Angaben für Gebäude mit rechteckigem Grundriss
Windzone: I
Geländekategorie: II / III
Gebäudehöhe h: 5 m
Einbauhöhe Ze: 0 m
Gebäudebreite b: 16 m
Gebäudetiefe d: 14 m
Höhe über NHN 108 m

Waagerechte Verkehrslast (Seitenkraft) nach DIN EN 1991-1-1 und -2 incl.
der nationalen Anhänge
Zusatzlasten mit: 1.0 KN/m
wirkend in: Brüstungshöhe

## Aluminium Systembeschreibung

## Schüco AD UP 75, wärmegedämmtes Aluminium Tür-System
Schüco AD UP 75, wärmegedämmtes Aluminium Tür-System
mit 75 mm Grundbautiefe.

Konstruktionsmerkmale:
Außen flächenbündige Türkonstruktion mit außen umlaufender 7 mm
Schattenfuge.
5 Kammer Profilaufbau, symmetrisch angeordnet, bestehend aus drei
Aluminiumschalen die mittels spezieller Isolierstege ohne Dämmschäume
verbunden sind.
Die Türflügelprofile sind als Hybridverbund mit einem großem schubfesten
Anteil zwischen Innen- und Mittelschale sowie einer entkoppelten
Außenschale, als "schubloser Verbund" auszuführen.
Die Entkopplung muss zwischen der äußeren Aluminiumhalbschale und dem
Isoliersteg erfolgen um den Bi-Metall-Effect zu verringern.
Die Türflügel sind mit einem 4-seitig umlaufenden, auf Gehrung
gefertigten Flügelprofil auszuführen
Die Abdichtung muss über eine Mitteldichtungs- und zwei
Anschlagsdichtungsebenen erfolgen.
Die Beschlagsmontage erfolgt in der Aluminium Mittelschale, nicht im
Isoliersteg.
Eine Bauwerksbefestigung ist im Profil mittig über die Mittelschale
möglich.
Der untere Türabschluss ist, soweit keine anderen Anforderungen an den
Fußpunkt durch Normen / Richtlinien / LBO's gegeben sind, mit einer
stabilisierenden zwischen gesetzten thermisch getrennten Aluminium-
Schwelle und entsprechenden Dichtformstücken, auszustatten.

Profilbautiefen:
Blendrahmen, Pfosten, Riegel 75 mm
Flügelrahmen (Tür)  75 mm

Profilansichtsbreiten:
Einsatzblendrahmen nach außen
öffnende Tür 37 mm
Blendrahmen / Sockel, unten 127 mm
Blendrahmen, seitlich und oben 76 mm
Pfosten 108 mm
Riegel 108 mm

Flügelrahmen, nach außen öffnend 119 mm

## Schüco FWS 50.HI, hochwärmegedämmtes selbsttragendes Aluminium
Schüco FWS 50.HI, hochwärmegedämmtes selbsttragendes Aluminium
Fassaden-System
als Pfosten-Riegel-Konstruktion für mehrgeschossige Fassaden mit einer
inneren und äußeren Ansichtsbreite von 50 mm.

Konstruktionsmerkmale:
Die Konstruktion ist mit HI-Isolatoren (Isolator mit Schaumstoff-Profil)
entsprechend den Füllungsdicken auszustatten. Weiterhin erhalten die
Aluminium-Andruckprofile zusätzliche Wärmedämmbänder.

Tragwerk:
Das Tragwerk der Fassaden-Konstruktion besteht aus rechteckigen
Mehrkammer-Hohlprofilen.
Die tragenden Profile sind raumseitig angeordnet.
Alle Profilkanten sind gerundet.
Die Riegelprofile werden ausgeklinkt und überlappen im Kreuzungspunkt
den Pfosten, um eventuell auftretende Feuchtigkeit sicher abzuleiten.
Horizontale Stöße bei mehrgeschossigen Fassaden sind mit - zum System
gehörenden - Stoßverbindern und Stoßstücken auszuführen.
Für vertikale Dehnungs- und Montagestöße sind entsprechende
systemseitige Alu-Einschubprofile und Halbschalen sowie
Dehnungsstoß-Dichtstücke einzusetzen.

Verglasung / Einsatzelemente:
Alle Glasscheiben - auch die der Einsatzelemente - sind in der gleichen
Ebene angeordnet. Die raumseitigen Verglasungsdichtungen aus
witterungsbeständigem schwarzem EPDM haben in den Pfosten und Riegeln
ungleiche Bauhöhen (6 mm Versatz).
Außen werden zwei Einzeldichtungen aus witterungsbeständigem schwarzem
EPDM mit 5 mm Höhe angeordnet. Stoßbereiche (Pfosten/Riegel) sind mit
Dichtungskreuzen aus EPDM auszuführen.
Segmentierte Bereiche und Dachverglasungen sind grundsätzlich mit zwei
Einzeldichtungen und einem Butyl-Dichtband auszuführen.

Belüftung:
Die Falzgrundbelüftung sowie der Dampfdruckausgleich erfolgen über die
vier Ecken eines jeden Scheibenfeldes in den Pfostenfalz.
Für eine feldweise Entwässerung und Belüftung sind in den
Aluminium-Andruckprofilen, Deckschalen und Dichtungen entsprechende
Öffnungen vorzusehen.

Profilansichtsbreiten:
Pfosten, Montagepfosten, Riegel 50 mm

Profilbautiefen:
Pfosten 85 / 105 mm
Riegel 90 / 110 mm
Deckschale (Pfosten) 20 mm
Deckschale (Riegel) 15 mm

## Aluminium Tür Beschläge

## Schließfunktion von Notausgangs- und Paniktüren
Schließfunktion von Notausgangs- und Paniktüren

1- flg. Türen

"B": -Umschaltfunktion-,
Grundstellung: Beide Türdrücker sind angekoppelt, Tür begehbar.
Schaltstellung: Durch Schlüssel- / Profilzylinderbetätigung wird der
bandseitige Türdrücker abgekoppelt. Nach Betätigung der
Antipanikfunktion bleibt der Türdrücker auf Bandseite abgekoppelt.

"E" -Wechselfunktion-,
Grundstellung: Die Tür ist auf der Bandseite nur mit Schlüssel zu
öffnen.
Schaltstellung: Auf der Bandgegenseite kann die Tür über den Drücker,
auch im abgeschlossenen Zustand, immer geöffnet werden.

## Wartungsarme Rollentürbänder
Wartungsarme Rollentürbänder
Dreiteilige Aluminium-Rollentürbänder mit einer Abmessung von 22 x 200
mm, für Flügellasten bis 200 kg.

Konstruktionsmerkmale:
Die gesamte Technik für die sichere Verankerung und die Feinjustierung
ist im Türfalz angeordnet. Ohne den Türflügel auszuhängen, kann eine
Feinjustierung vorgenommen werden.
Gebrauchsklasse nach DIN EN 1935: Klasse 4
Korrosionsschutz nach DIN EN 1670: Klasse 4
Bandklasse nach DIN EN 1935: Klasse 14
Mechanische Beanspruchung nach DIN EN 12400:  Klasse 8

## BT 110 1-flügeliger Türbeschlag, Antipanik Riegel-Fallenschloss,
BT 110  1-flügeliger Türbeschlag, Antipanik Riegel-Fallenschloss,
Schließfunktion "B" gemäß DIN EN 179

Türbänder:
gemäß Beschreibung und entsprechend den zu erwartenden Lasten.

Schloss incl. Zubehör:
Antipanik Riegel- Fallenschloss, ohne Wechsel, geteilte Drückernuss,
Edelstahl- Stulp, Riegel und Falle, vernickelt, Schließplatte.
Vorgerichtet für Profilzylinder.

Betätigung innen:
Türdrücker nach DIN EN 179 Schüco - Design Art.Nr.:  240191, Edelstahl.

Betätigung außen:
Türdrücker Schüco - Design Art.Nr.:  240191, Edelstahl.

## BT 120 1-flügeliger Türbeschlag, Antipanik Riegel-Fallenschloss,
BT 120  1-flügeliger Türbeschlag, Antipanik Riegel-Fallenschloss,
Schließfunktion "E" gemäß DIN EN 179

Türbänder:
gemäß Beschreibung und entsprechend den zu erwartenden Lasten.

Schloss incl. Zubehör:
Antipanik Riegel- Fallenschloss, mit gesicherter Fallenfeststellung, mit
Wechsel, Edelstahl- Stulp, Riegel und Falle. Schließplatte. Vorgerichtet
für Profilzylinder.

Betätigung innen:
Türdrücker nach DIN EN 179 Schüco - Design Art.Nr.:  240191, Edelstahl.

Betätigung außen:
Türknauf Schüco - Design Art.Nr.: 240701, Edelstahl.

## BT 120a 1-flügeliger Türbeschlag, Antipanik Riegel-Fallenschloss,
BT 120a  1-flügeliger Türbeschlag, Antipanik Riegel-Fallenschloss,
Schließfunktion "E" gemäß DIN EN 179

Türbänder:
gemäß Beschreibung und entsprechend den zu erwartenden Lasten.

Schloss incl. Zubehör:
Antipanik Riegel- Fallenschloss, mit gesicherter Fallenfeststellung,
mit Wechsel, Edelstahl- Stulp, Riegel und Falle. Schließplatte.
Vorgerichtet für Profilzylinder.

Betätigung innen:
Türdrücker nach DIN EN 179 Schüco - Design Art.Nr.:  240191, Edelstahl.

Betätigung außen:
Türgriff, gerade Griffstange mit Endkappen aus Edelstahl, Durchmesser 40
mm, Wandstärke 3 mm, incl. Halter und Befestigung, türhoch.

## Beschläge Türen Zubehör

## BT 700 Schüco TS 5000 Türschließer mit Gleitschiene
BT 700  Schüco TS 5000 Türschließer mit Gleitschiene
Ein Stück oben liegender Gleitschienen-Türschließer nach DIN EN 1154.
Schließablauf, Endanschlag und Öffnungsdämpfung hydraulisch kontrolliert
und einstellbar,
Schließkraft stufenlos einstellbar.
Schließergröße, entsprechend der Türflügelbreite.

## Verglasungen für Außenelemente

## GT 301 Wärmeschutz-3-fach-Glas
GT 301  Wärmeschutz-3-fach-Glas

Glasaufbau:
Glasart außen Float
Glasart mitte Float
Glasart innen Float
- mit thermisch verbessertem Randverbund

Technische Daten:
Gesamtenergiedurchlässigkeit g: 53 %
U-Wert Ug: 0,7 W/m²K
Der angegebene Ug-Wert wurde nach DIN EN 673 berechnet.

## GT 305 Wärmeschutz-3-fach-Glas
GT 305  Wärmeschutz-3-fach-Glas
für Türen und bodengebundene Verglasungen bei Zugangsmöglichkeit des
öffentlichen Personenverkehrs

Glasaufbau:
Glasart außen VSG
Glasart mitte Float
Glasart innen VSG
- mit thermisch verbessertem Randverbund

Technische Daten:
Gesamtenergiedurchlässigkeit g: 53 %
U-Wert Ug: 0,7 W/m²K
Der angegebene Ug-Wert wurde nach DIN EN 673 berechnet.

## Ausfachungen

## PF 105 Verbundpaneel
PF 105  Verbundpaneel

Innenschale: 2 mm Aluminiumblech
Dämmkern: 80 mm Mineralwolle
Außenschale: 2 mm Aluminiumblech
- mit thermisch verbessertem Abstandshalter

Technische Daten:
U-Wert Up: 0,41 W/m²K
Einspanndicke: 46 mm

Die Innenschale wird allseitig Z-förmig gekantet, so dass die
Einspannzone auf die Falzbreite der Fenster-/ Fassaden-Konstruktion
abgestimmt ist.
Die Ecken der gekanteten Innenschalen sind zu verschweißen.

## PF 131 Anschlusspaneel
PF 131  Anschlusspaneel

Innenschale: 2 mm Aluminiumblech
Dämmkern:  Mineralwolle
Außenschale: 2 mm Aluminiumblech
- mit thermisch verbessertem Abstandshalter

Die Stärke der Dämmung richtet sich nach den wärmetechnischen
Anforderungen, sowie den baulichen Gegebenheiten.

## Baukörperanschlüsse für Fenster / Türelemente

## AS 101 Anschluss seitl. (Fenster/ Tür) WDVS
AS 101  Anschluss seitl. (Fenster/ Tür) WDVS

Der Baukörper ist einschalig ausgebildet. Die Elemente werden außen
bündig mit dem tragenden Baukörper eingebaut. Auf der Außenseite wird
nach dem Einbau der Elemente ein Wärmedämmverbundsystem aufgebracht.

Der Bereich zwischen Blendrahmen und Baukörper ist vollflächig mit
Wärmedämmung zu verfüllen.

Innen ist die Anschlussfuge zwischen Blendrahmen und Baukörper mit
dauerelastischen Dichtstoffen zu versiegeln.

Außen ist die Anschlussfugenabdichtung mit einer Dichtungsfolie
auszuführen, die auf dem Baukörper und den Elementen zu verkleben ist.

## AO 101 Anschluss oben (Fenster/ Tür) WDVS
AO 101  Anschluss oben (Fenster/ Tür) WDVS

Der Baukörper ist einschalig ausgebildet. Die Elemente werden außen
bündig mit dem tragenden Baukörper eingebaut. Auf der Außenseite wird
nach dem Einbau der Elemente ein Wärmedämmverbundsystem aufgebracht.

Sonst, wie im Text "Anschluss seitlich" beschrieben.

## AU 109 Anschluss unten (Fenster) bodengebunden
AU 109  Anschluss unten (Fenster) bodengebunden

Das Fensterelement schließt hier an den Rohfußboden an, Höhe
Fußbodenaufbau ca. 190 mm.

Vorab ist eine verzinkte Stahlrohrkonstruktion zu montieren, die als
Aufständerung für das Fenster dient.

Im Fußpunkt der Fensterkonstruktion ist ein Basisprofil
(Mehrkammer-Hohlprofil) anzuordnen. Dieses Basisprofil ist mit einem
verzinkten Stahlrohr auszusteifen. Weiterhin ist innen und außen eine
Dichtungsfolie an die Basiskonstruktion anzubinden und über die
Aufständerung zu führen. Die Folie ist am Baukörper zu verkleben.
Der Zwischenraum unterhalb der Basis und des Baukörpers ist allseitig
mit Wärmedämmung auszufüllen.

Raumseitig ist die Basiskonstruktion für den Anschluss einer bauseits zu
erbringenden Fußbodenkonstruktion vorzurichten, dazu ist ein
Aluminium-Winkel zu liefern, welcher als Fußbodenabschluss dient.

Die Sockelhöhen sind auf den Aufbau der anschließenden Basispunkte
abzustimmen.

Die Wärmedämmung ist außerdem mit einem Aluminiumkantteil ( t= 3,0 mm)
mit verdeckte Befestigung, abzudecken.

## AU 201 Anschluss unten (Türen) Bodenschwelle
AU 201  Anschluss unten  (Türen) Bodenschwelle

Die Höhe des Fußbodenaufbaues beträgt ca. 190 mm.

Der Anschluss unten im Bereich der Türen ist mit einer zum System
gehörenden Bodenschwelle und einer Trennschiene auszustatten. Unterhalb
der Türschwelle ist eine aufgeständerte, verzinkte Stahlrohrkonstruktion
anzubringen, um die Türanlage abzustützen. Der Zwischenraum unterhalb
der Basis und des Rohfußbodens ist allseitig mit Wärmedämmung
auszufüllen.

Auf der Innenseite ist die Basiskonstruktion für den Anschluss der
bauseitigen Fußbodenkonstruktion vorzurichten. Der Bereich zwischen
Fußbodenbelag und Basiskonstruktion ist mit Wärmedämmung zu verfüllen
und die innere Anschlussfuge an den bauseitigen inneren Bodenbelag ist
mit dauerelastischen Dichtstoffen zu versiegeln.

Auf der Außenseite erfolgt die Abdichtung mit einer an der
Basiskonstruktion befestigten Dichtungsfolie, die bis auf den tragenden
Baukörper zurückzuführen und dort zu verkleben ist. Die Anschlussfuge
zwischen der Basiskonstruktion und dem äußeren bauseitigen Bodenbelag
ist mit einem Kompriband zu schließen.

Die Sockelhöhen sind auf den Aufbau der anschließenden Basispunkte
abzustimmen.

## Baukörperanschlüsse für Fassadenelemente

## AS 301 Anschluss seitl. (Warmfassade) WDVS
AS 301  Anschluss seitl. (Warmfassade) WDVS

Der Baukörper ist einschalig ausgebildet. Auf der Außenseite wird nach
dem Einbau der Elemente ein Wärmedämmverbundsystem aufgebracht. Die
Elemente sind innerhalb der Dämmebene und des Baukörpers so einzubauen,
dass die Außenkante Deckschale bündig mit der Außenkante WDVS ist.

Zum Anschluss an den Baukörper sind im Falz des Pfostens ein Kunststoff-
Anschlussprofil und eine Dichtungsfolie (Innenseite) einzuspannen.
Zusätzlich ist für die äußere Abdichtung ein Wandanschlussprofil
einzuspannen.

Der Bereich zwischen Falz des Pfostens und Baukörper bzw. bauseitiger
Wärmedämmung ist vollflächig mit Wärmedämmung zu verfüllen.

Auf der Innenseite erfolgt die Abdichtung mittels der im Falz des
Pfostens eingespannten Dichtungsfolie. Diese ist bis auf den Baukörper
zurückzuführen und dort zu verkleben. Raumseitig ist als Abschluss
zwischen Baukörper und Pfosten ein Aluminium U- Profil, 15/30/15, t = 2
mm mit verdeckter Befestigung am Pfosten zu montieren. Die innere
Anschlussfuge zwischen Baukörper und Aluminium U-Profil ist mit
dauerelastischen Dichtstoffen zu versiegeln.

Auf der Außenseite ist der Anschluss an die bauseitige
Fassadenkonstruktion mit einem im Falz des Pfostens eingespannten
z-förmigen Aluminium- Wandanschlussprofil, t = 2 mm, herzustellen. Das
Profil ist so auszubilden, dass es als Abdeckung für die am
Wandanschluss angebrachte Wärmedämmung dient. Die Breite des Profils ist
so zu wählen, dass die Deckschale des Pfostens reversibel ist.

## AO 301 Anschluss oben (Warmfassade) WDVS
AO 301  Anschluss oben (Warmfassade) WDVS

Der Baukörper ist einschalig ausgebildet. Auf der Außenseite wird nach
dem Einbau der Elemente ein Wärmedämmverbundsystem aufgebracht. Die
Elemente sind innerhalb der Dämmebene und des Baukörpers so einzubauen,
dass die Außenkante Deckschale im Abstand von ca. 10 cm zur Außenkante des WDVS eingebaut ist

An dem oberen Riegel ist zum Anschluss der bauseitigen Deckenarbeiten
ein Aluminiumwinkel, 25/25/2 mm, bündig mit der Unterkante des Riegels
zu befestigen.

Sonst, wie im Text "Anschluss seitlich" beschrieben.

## AO 321 Anschluss oben (Schrägdach)
AO 321  Anschluss oben (Schrägdach)

Der obere Anschluss der Schrägdachkonstruktion an den Baukörper ist mit
einem abgekanteten Paneel  herzustellen. Das Paneel ist in den Falz der
obersten Pfette einzuspannen und dicht an den Baukörper anzuschließen.
Über dem Paneel ist ein überdeckender Wetterschenkel anzuordnen und
abzudichten.

Raumseitig ist der Bereich zwischen dem Baukörper und der oberen Pfette
mit einem gekanteten Aluminiumblech zu schließen.

Die Verankerung der Konstruktion erfolgt mittels Stahlkonsolen im
Bereich der Sparrenprofile. Alle Bauteile der Verankerung müssen
konstruktiv so ausgelegt sein, dass sie die auf die Konstruktion
einwirkenden Kräfte sicher aufnehmen und auf das Tragwerk des Baukörpers
übertragen.

Die Abdichtung zum Baukörper ist mit einer Dichtungsfolie vorzunehmen.

## AU 301 Anschluss unten (Warmfassade) Verbundpaneel
AU 301  Anschluss unten (Warmfassade) Verbundpaneel

Unten schließt die Fassade an den ca. 190 mm tiefer liegenden
Rohfußboden an. Die Elemente sind innerhalb des tragenden Baukörpers und
dessen Dämmebene einzubauen.

Die Abdichtung des Anschlusses erfolgt hinter der wasserführenden Ebene
der Fassadenkonstruktion mit einer wannenförmig verlegten Dichtungsfolie
unter Beachtung der Entwässerungs- und Belüftungstechnik. Der
verbleibende Raum zwischen dem unteren Riegelprofil und dem Baukörper
ist mit einem Dämmelement zu schließen. Die Wärmedämmung des Baukörpers
ist außerdem mit einer Abdeckung aus gekantetem Aluminiumblech, t = 2 mm
Abwicklung mind. 300 mm einfach gekantet, zu schützen. Das
Aluminiumblech ist zusätzlich mit einer Aluminiumunterkonstruktion zu
sichern. Die Unterkonstruktion ist am Baukörper zu befestigen.

Raumseitig ist ein Aluminiumwinkel 20/100 mm, t = 2 mm bündig mit der
Riegelhinterkante zu montieren. An diesem Aluminiumwinkel wird die
innere Dichtungsfolie angeklebt und zusätzlich mit einem Aluminiumprofil
mechanisch gesichert. Die Dichtungsfolie ist bis auf den Baukörper zu
führen und dort zu verkleben.

## Baukörperanschlüsse für Innenbauteile

## A 430 Anschluss Innenelemente
A 430  Anschluss Innenelemente

Sämtliche Anschlüsse sind beidseitig umlaufend mit Wandanschlusswinkeln
und beidseitiger dauerelastischer Versiegelung auszuführen.

## 02 Metallbau- und Verglasungsarbeiten

### Titel 1 Metallbau- und Verglasungsarbeiten

*Hinweis: Positionsbeschreibungen (formale Regelungen)*
Die in den nachfolgend beschriebenen Positionen
aufgeführten Leistungen sind gemäß der "ZTV", sowie den
Vorbemerkungen und den vorgestellten technischen
Beschreibungen auszuführen.
Alle Positionen sind als komplette, in sich
geschlossene und voll funktionsfähige Leistungen
anzubieten.
Notwendig erscheinende Änderungen oder Ergänzungen sind
mit einer entsprechenden Begründung schriftlich dem
Angebot beizufügen.

#### Untertitel 1.1 Aluminiumelemente

**1.1.1 Alu-Fassaden-Element Type 1.1.10 Fassade 1 (West) und Fassade 2 (Nord) EG**
Alu-Fassaden-Element, System FWS 50.HI oder gleichwertig

Angeb. Fabrikat: '.........'

Abmessung ca.: 9510 mm x 3480 mm
 im Grundriss 1 x 90° abgewinkelt
 Breite 1 = 7160 mm
 Breite 2 = 2350 mm

Einbauort: Type 1.1.10
 Fassade 1 (West) und Fassade 2 (Nord)
 EG

Aufteilung nach beiliegender Ansicht in:
Breite 1 - Fassade West:
6 St Festfelder
 Verglasung: GT 305
6 St Oberlichtfestfelder
 Verglasung: GT 301

1 St 90° Ganzglasecke
 Isolierglaseinheiten als Stufenglas
 Kanten geschliffen (KGN gemäß DIN 1249-11)
 mit UV beständigem Randverbund
 Verklebung des Scheibenrandes mit UV-resistentem
Silicon
 Verglasung: GT 305
1 St 90° Ganzglasecke
 Ausführung analog oben beschrieben
 Verglasung: GT 301

Breite 2 - Fassade Nord:
2 St Festfelder
 Verglasung: GT 305
2 St Oberlichtfestfelder
 Verglasung: GT 301

Anmerkungen zur Ganzglasecke:
Die UV-Beständigkeit und Wasserdampfdurchlässigkeit der
Siliconverklebung ist in der zu erwartenden Lebensdauer
mit der einer herkömmlichen Isolierglaseinheit
gleichzusetzen.

Die auftretenden Glaslasten auf den Riegel werden
mittels einer Edelstahlstange abgelastet. Ausführung
der Konstruktion nach statischen Anforderungen in
Abstimmung mit dem Architekten.

Profilbautiefen:
Pfosten 105 mm
Riegel 110 mm

Anschlüsse
Seitlich: AS 301
Oben: AO 301
Unten: AU 301
Menge: 1,000 St

**1.1.2 Alu-Fassaden-Element Type 1.1.20 Fassade 3 (Nord) EG**
Alu-Fassaden-Element, System FWS 50.HI oder gleichwertig

Angeb. Fabrikat: '.........'

Abmessung ca.: 11800 mm x 3480 mm
 im Grundriss segmentiert ausgeführt
 (Radius ca. 14410 mm)

Einbauort: Type 1.1.20
 Fassade 3 (Nord)
 EG

Aufteilung nach beiliegender Ansicht in:
10 St Festfelder
 Verglasung: GT 305
10 St Oberlichtfestfelder
 Verglasung: GT 301

Profilbautiefen:
Pfosten 105 mm
Riegel 110 mm

Anschlüsse
Seitlich: AS 301
Oben: AO 301
Unten: AU 301
Menge: 1,000 St

**1.1.3 Alu-Tür-Element 1.flg Type 1.1.30 Türelement Nr. 3 (West) EG**
Alu-Tür-Element, System AD UP 75 oder gleichwertig

Angeb. Fabrikat: '.........'

Abmessung ca.: 1260 mm x 2700 mm

Einbauort: Type 1.1.30
 Türelement Nr. 3 (West)
 EG

Aufteilung nach beiliegender Ansicht in:
1 St 1-flg. NA Tür nach DIN EN 179
 Beschlag Tür: BT 120
 Türschließer mit Rastfeststellung BT 700
 Verglasung: GT 305

Anschlüsse
Seitlich: AS 101
Oben: AO 101
Fußpunkt Tür: AU 201
Menge: 1,000 St

**1.1.4 Alu-Tür-Element 1.flg Type 1.1.60 Türelement Nr. 2 Bestand (West) EG**
Alu-Tür-Element, System AD UP 75 oder gleichwertig

Angeb. Fabrikat: '.........'

Abmessung ca.: 1260 mm x 2195 mm

Einbauort: Type 1.1.60
 Türelement Nr. 2 Bestand (West)
 EG

Aufteilung nach beiliegender Ansicht in:
1 St 1-flg. NA Tür nach DIN EN 179
 Beschlag Tür: BT 120
 Türschließer mit Rastfeststellung BT 700
 Verglasung: GT 305

Anschlüsse
Seitlich: AS 101
Oben: AO 101
Fußpunkt Tür: AU 201
Menge: 1,000 St

**1.1.5 Alu-Tür-Element 1.flg Type 1.1.70 Türelement Nr. 1 Bestand (West) OG**
Alu-Tür-Element, System AD UP 75 oder gleichwertig

Angeb. Fabrikat: '.........'

Abmessung ca.: 1260 mm x 2195 mm

Einbauort: Type 1.1.70
 Türelement Nr. 1 Bestand (West)
 OG

Aufteilung nach beiliegender Ansicht in:
1 St 1-flg. NA Tür nach DIN EN 179
 Beschlag Tür: BT 120
 Türschließer mit Rastfeststellung BT 700
 Verglasung: GT 305

Anschlüsse
Seitlich: AS 101
Oben: AO 101
Fußpunkt Tür: AU 201
Menge: 1,000 St

#### Untertitel 1.2 Allgemeine Positionen

**1.2.1 Mehrpreis für Sonnenschutz-Isolierglas**
*** Pauschalposition
Mehrpreis für Ausführung der Verglasung als
Sonnenschutz- Isolierglas Neutral 70/40

für die vorbeschriebenen Positionen

Glastyp: Neutral 63/39
Beschichtung: Neutral 70/40

Technische Daten:
Lichtdurchlässigkeit TL: 66 %
Gesamtenergiedurchlässigkeit g: 40 %
Lichtreflexion außen RLa: 12 %
UV-Durchlässigkeit TUV: 12 %
Energieabsorption AE: 26 %
Farbwiedergabeindex Ra: 95

Die sonstigen  Anforderungen (Wärmeschutz, Sicherheit
etc.) sind aus den Positionen zu übernehmen.

Lieferung und Montage
Menge: 1,000 psch

**1.2.3 Statischer Nachweis**
*** Pauschalposition
Statischer Nachweis / Standsicherheitsnachweis
für alle Fenster- Fassaden- Konstruktionen sowie aller
Ihrer Einbauelemente einschließlich Verglasungen,
Verankerungen etc.
Der prüfbare statische Nachweis /
Standsicherheitsnachweis, über die Einhaltung
sämtlicher statischer Forderungen, ist in schriftlicher
Form (3-fach ), vorzulegen.
Der statische Nachweis / Standsicherheitsnachweis ist
dem Prüfstatiker zur Prüfung und Freigabe rechtzeitig
vorzulegen.
Menge: 1,000 psch

**1.2.4 Werkplanung Metallbauarbeiten**
*** Pauschalposition
Werkplanung Metallbauarbeiten

Dem Auftragnehmer werden nach Auftragserteilung
Übersichtszeichnungen übergeben.

Die weitere technische Bearbeitung, d. h. - Erstellen
von Konstruktions- und Detailplänen für alle in der
Leistungsbeschreibung aufgeführten Anlagen
- Abstimmung der Details mit dem AG bzw. mit dem
Architekten rechtzeitig vor Fertigungsbeginn
- örtliche Aufmaße
- Vorlage von Original-Muster der Fenster- und
Fassadenprofile
 ist mit dieser Position komplett anzubieten.

Die mit dem Architekten abgestimmten Konstruktionspläne
und Muster sind vor Fertigungsbeginn bzw. vor
Materialbestellung dem AG in dreifacher Ausfertigung zu
liefern.
Diese bedürfen der Freigabe durch den Auftraggeber.
Aus den Darstellungen müssen Konstruktion, Maße,
Einbau, Befestigung und Bauanschlüsse der Bauteile
sowie die Einbaufolge erkennbar sein (DIN 18360, Zif.
3.1.1.3).
Menge: 1,000 psch

**1.2.5 Schutz der Fenster und Fassaden**
*** Pauschalposition
Schutz der Fenster und Fassaden

Alle vom Auftragnehmer gelieferten Bauteilen sind zum
Schutz vor Verschmutzung und Beschädigung mit einer
aufgeklebten Folie zu versehen, die Rückstandslos nach
Abschluss der Bautätigkeiten entfernt werden kann.

Das Entfernen der Folie muß in Abstimmung mit der
Bauleitung erfolgen.
Menge: 1,000 psch

#### Untertitel 1.3 Automatik-Schiebtüren Bereich Windfang

**1.3.1 GEZE Slimdrive SL NT-FR oder gleichwertig**
Kompakte automatische Linearschiebetür für Flucht- und Rettungswege mit nur 70 mm Antriebshöhe, TÜV-baumustergeprüft nach DIN 18650 / EN 16005, für Flügelgewichte bis 125 kg pro Flügel, mit selbstreinigenden Rollen für dauerhaft ruhigen Lauf

Antrieb
Antriebsabmessungen H x T: 70 x 190 mm
Redundanter Antrieb mit 2-Motoren-Technik, einfehlersicher und verschleißarm
Integrierter Akku mit Lade- und Überwachungsautomatik für Notöffnung bei Stromausfall
Redundante digitale Steuerung (Kategorie 2 nach DIN EN 954-1 und Performance Level "d" nach DIN EN ISO 13849-1):
- Komfortable Parametrierung, Inbetriebnahme und Wartung über optionale Bluetooth-Verbindung zu einem PC
- Selbstlernend und mit dynamischer Anpassung der Offenhaltezeit an den Durchgangsverkehr für optimalen Komfort
- Vernetzbar und integrierbar in Gebäudesysteme über CAN-Bus
- Eigenständige Fehlererkennung und Protokollierung
- Einstellmöglichkeiten aller Bewegungsparameter der Tür
- Alle Funktionen integriert in einer Einheit, keine weiteren Module notwendig
Extrem laufruhiger Gleichstrom-Antrieb
Robustes Netzteil mit integriertem allpoligem Hauptschalter und Absicherung
Kraftbegrenzung statisch und dynamisch nach DIN 18650 / EN 16005 sowie statisch unter 150 N gemäß ASR A1.7 (ehemals BGR 232)
Automatische Reversierung bei Hinderniserkennung

Baumaße (Rohbaumaße):
Lichte Bauweite LB: 2996 mm
Durchgangshöhe LH: 2630 mm
Durchgangsbreite DB: 1240 mm

Montageart:
( x ) Freitragende Montage, mit SL-Träger 140 mm

Türsystemausführung:
( x ) zweiflügelig
( x ) mit Seitenteilen

Beschlag:
( x ) Fahrflügel mit ISO- oder Mono-Glas feingerahmt (bis 125 kg

Flügelgewicht):
( x ) mit 22 mm ISO-Glas aus (  ) ESG oder ( x ) VSG

Oberfläche der Leichtmetallteile des Antriebes und ggf. der Fahrflügel:
( x ) RAL

Durchführung der Elektroverkabelung nach GEZE Kabelplan bauseits durch Elektrofirma.
Montage, Inbetriebnahme und Einweisung des Betreibers sowie Übergabe der Dokumentation nach DIN 18650 / EN 16005 durch Werksmonteure bzw. Servicepartner.

Gemäß DIN 18650 / EN 16005 muss:
- die Sicherheitsanalyse als Planungs- und Ausführungsgrundlage
- die Prüfung mindestens 1 x jährlich und die Wartung mindestens 1 x jährlich durchgeführt werden

Einbauort: Türelement Nr. 4 und Nr. 5

Angebotenes Fabrikat: ǀ__________ǀ
Menge: 2,000 St

**1.3.2 Bedienung**
Displayprogrammschalter im AS 500 Programm für Einstellung der Betriebsart sowie für Inbetriebnahme und Parametrierung des Antriebes, mit Funktionstasten, 2x 7-Segment-Display, alphanumerischer Fehleranzeige, Schutzart IP 40
Betriebsarten: Daueroffen, Automatik, Ladenschluss, Nachtverriegelung, Aus
Mit
Schlüsseltaster zum "Abschließen" des Programmschalters gegen unbefugtes Ändern der Betriebsart, Schutzart IP 40
Mit 2-fach Rahmen, Unterputz
Menge: 2,000 St

**1.3.3 Ansteuerung und Absicherung**
Kombimelder mit richtungserkennendem Radarbewegungsmelder und selbstüberwachtem doppeltem 3D-Lichtvorhang zur Ansteuerung und Absicherung des Schließbereichs nach DIN 18650 / EN 16005, Schutzart IP 54
( x ) außen  ( x ) innen
Menge: 4,000 St

**1.3.4 Verriegelung Aussentür**
Bistabile elektromagnetische Verriegelung, integriert im Antrieb, mit manueller Notentriegelung
Menge: 1,000 St

#### Untertitel 1.4 Stundenlohnarbeiten

**1.4.1 Meister**
Menge: 5,000 h

**1.4.2 Vorarbeiterstunden**
Menge: 5,000 h

**1.4.3 Facharbeiterstunden**
Menge: 5,000 h

**1.4.4 Helfer**
Menge: 5,000 h
